# Selector metálico maneta larga 3pos.+retorno 1NA+1NC

- Propiedad del archivo: CONSTRUNARIO
- Formato: FIEBDC-3/2012
- Programa: Construnario Versión 3.51
- Fecha de los precios: 01/09/2014
- Divisa: EUR

| Código | Ud | Descripción |
|---|---|---|
| NP2-BJ55 | u | Selector metálico maneta larga 3pos.+retorno 1NA+1NC |
