# Piloto con transformador (led 6V) metálico azul 400Vca

- Propiedad del archivo: CONSTRUNARIO
- Formato: FIEBDC-3/2012
- Programa: Construnario Versión 3.51
- Fecha de los precios: 01/09/2014
- Divisa: EUR

| Código | Ud | Descripción |
|---|---|---|
| NP2-BV56_L_400 | u | Piloto con transformador (led 6V) metálico azul 400Vca |
