# Etiqueta adhesiva amarilla d:90mm Parada emergencia

- Propiedad del archivo: CONSTRUNARIO
- Formato: FIEBDC-3/2012
- Programa: Construnario VersiĆ³n 3.51
- Fecha de los precios: 01/09/2014
- Divisa: EUR

| Código | Ud | Descripción |
|---|---|---|
| NP2-BY8330 | u | Etiqueta adhesiva amarilla d:90mm Parada emergencia |
