# Capuchón de protección IP65 redondo rojo

- Propiedad del archivo: CONSTRUNARIO
- Formato: FIEBDC-3/2012
- Programa: Construnario Versión 3.51
- Fecha de los precios: 23/12/2014
- Divisa: EUR

**NP2-BX01** u Capuchón de protección IP65 redondo rojo
Capuchon de protección IP65 redondo rojo
