# Caja 1 elemento gris + pulsador seta NP2-EC41 + etiqueta

- Propiedad del archivo: CONSTRUNARIO
- Formato: FIEBDC-3/2012
- Programa: Construnario VersiĆ³n 3.51
- Fecha de los precios: 01/09/2014
- Divisa: EUR

| Código | Ud | Descripción |
|---|---|---|
| NP2-B164H29 | u | Caja 1 elemento gris + pulsador seta NP2-EC41 + etiqueta |
