# Caja 3 elementos gris + 2x NP2-EA31 + NP2-EA41 + etiquetas

- Propiedad del archivo: CONSTRUNARIO
- Formato: FIEBDC-3/2012
- Programa: Construnario VersiĆ³n 3.51
- Fecha de los precios: 01/09/2014
- Divisa: EUR

| Código | Ud | Descripción |
|---|---|---|
| NP2-B321H29 | u | Caja 3 elementos gris + 2x NP2-EA31 + NP2-EA41 + etiquetas |
