# Piloto compacto plástico (led) azul 400Vca

- Propiedad del archivo: CONSTRUNARIO
- Formato: FIEBDC-3/2012
- Programa: Construnario Versión 3.51
- Fecha de los precios: 01/09/2014
- Divisa: EUR

**ND16-22BS_4_B_400** u Piloto compacto plástico (led) azul 400Vca
Piloto compacto plástico (led) azul 400Vca ∼
