# Zumbador compacto intermitente rojo, rasante - 110Vca/Vcc

- Propiedad del archivo: CONSTRUNARIO
- Formato: FIEBDC-3/2012
- Programa: Construnario Versión 3.51
- Fecha de los precios: 01/09/2014
- Divisa: EUR

| Código | Ud | Descripción |
|---|---|---|
| ND16-22FS_R_110 | u | Zumbador compacto intermitente rojo, rasante - 110Vca/Vcc |
