# Pulsador de seta d:16mm momentáneo amarillo 2NA/NC - seta d:23mm

- Propiedad del archivo: CONSTRUNARIO
- Formato: FIEBDC-3/2012
- Programa: Construnario Versión 3.51
- Fecha de los precios: 01/09/2014
- Divisa: EUR

| Código | Ud | Descripción |
|---|---|---|
| NP6-22J_5 | u | Pulsador de seta d:16mm momentáneo amarillo 2NA/NC - seta d:23mm |
