# Pulsador de seta d: 16 mm con bloqueo rojo 2NA/NC - seta d: 23mm

- Propiedad del archivo: CONSTRUNARIO
- Formato: FIEBDC-3/2012
- Programa: Construnario Versión 3.51
- Fecha de los precios: 01/09/2014
- Divisa: EUR

| Código | Ud | Descripción |
|---|---|---|
| NP6-22ZS_4 | u | Pulsador de seta d: 16 mm con bloqueo rojo 2NA/NC - seta d: 23mm |
