# Selector redondo con llave 2pos. extraible 2 pos. 1NA/NC

- Propiedad del archivo: CONSTRUNARIO
- Formato: FIEBDC-3/2012
- Programa: Construnario Versión 3.51
- Fecha de los precios: 01/09/2014
- Divisa: EUR

| Código | Ud | Descripción |
|---|---|---|
| NP6-11Y_2Y | u | Selector redondo con llave 2pos. extraible 2 pos. 1NA/NC |
