# Minicontactor para circ.impreso 3P 9A/AC3 1NC 110Vca

- Propiedad del archivo: CONSTRUNARIO
- Formato: FIEBDC-3/2012
- Programa: Construnario Versión 3.51
- Fecha de los precios: 02/09/2014
- Divisa: EUR

| Código | Ud | Descripción |
|---|---|---|
| NC6-K-3-9-01-110 | u | Minicontactor para circ.impreso 3P 9A/AC3 1NC 110Vca |
