# Contactor 3P 330A/AC 0NA+0NC 230Vca

- Propiedad del archivo: CONSTRUNARIO
- Formato: FIEBDC-3/2012
- Programa: Construnario Versión 3.51
- Fecha de los precios: 03/09/2014
- Divisa: EUR

| Código | Ud | Descripción |
|---|---|---|
| NC2-3-330-00-230 | u | Contactor 3P 330A/AC 0NA+0NC 230Vca |
