# Contactor 3P 18A/AC3 1NA 110Vcc

- Propiedad del archivo: CONSTRUNARIO
- Formato: FIEBDC-3/2012
- Programa: Construnario VersiĆ³n 3.51
- Fecha de los precios: 17/02/2015
- Divisa: EUR

| Código | Ud | Descripción |
|---|---|---|
| NC1-3-18Z-10-110 | u | Contactor 3P 18A/AC3 1NA 110Vcc |
