# Minicontactores con bobinas para CC- 3 CV - 1 NO - 24 Vcc - 2.2 Kw

- Propiedad del archivo: CONSTRUNARIO
- Formato: FIEBDC-3/2012
- Programa: Construnario VersiĆ³n 3.51
- Fecha de los precios: 03/09/2014
- Divisa: EUR

**NC8-06M-10-Z24** u Minicontactores con bobinas para CC- 3 CV - 1 NO - 24 Vcc - 2.2 Kw
Minicontactores con bobinas para CC- 3 CV - 1 NO - 24 Vcc.
