# Minicontactores con bobinas para CC- 3 CV - 1 NO- 110 Vcc - 4 Kw

- Propiedad del archivo: CONSTRUNARIO
- Formato: FIEBDC-3/2012
- Programa: Construnario VersiĆ³n 3.51
- Fecha de los precios: 03/09/2014
- Divisa: EUR

**NC8-09M-10-Z110** u Minicontactores con bobinas para CC- 3 CV - 1 NO- 110 Vcc - 4 Kw
Minicontactores con bobinas para CC- 3 CV - 1 NO- 110 Vcc.
