# Minicontactores con bobinas para CC- 3 CV - 1 NO- 110 Vcc - 5.5 Kw

- Propiedad del archivo: CONSTRUNARIO
- Formato: FIEBDC-3/2012
- Programa: Construnario VersiĆ³n 3.51
- Fecha de los precios: 03/09/2014
- Divisa: EUR

| Código | Ud | Descripción |
|---|---|---|
| NC8-12M-10-Z110 | u | Minicontactores con bobinas para CC- 3 CV - 1 NO- 110 Vcc - 5.5 Kw |
