# Minicontactores con bobinas para CC - 2.2 kW - 3 cv -2No+2NC-250Vcc

- Propiedad del archivo: CONSTRUNARIO
- Formato: FIEBDC-3/2012
- Programa: Construnario VersiĆ³n 3.51
- Fecha de los precios: 03/09/2014
- Divisa: EUR

| Código | Ud | Descripción |
|---|---|---|
| NC8-06M_22-Z250 | u | Minicontactores con bobinas para CC - 2.2 kW - 3 cv -2No+2NC-250Vcc |
