# Minicontactores con bobinas para CC - 4 kW - 3 cv -4No-110Vcc

- Propiedad del archivo: CONSTRUNARIO
- Formato: FIEBDC-3/2012
- Programa: Construnario VersiĆ³n 3.51
- Fecha de los precios: 03/09/2014
- Divisa: EUR

**NC8-09M_4-Z110** u Minicontactores con bobinas para CC - 4 kW - 3 cv -4No-110Vcc
Minicontactores con bobinas para CC - 4 kW - 3 cv -4No-24Vcc.
