# Relé térmico 36A para NC1-32 Reg.23, 00/32, 00A

- Propiedad del archivo: CONSTRUNARIO
- Formato: FIEBDC-3/2012
- Programa: Construnario Versión 3.51
- Fecha de los precios: 03/09/2014
- Divisa: EUR

**NR2-36-32** u Relé térmico 36A para NC1-32 Reg.23, 00/32, 00A
Relé térmico 36A para NC1-32 Reg.23,00/32,00A
