# Relé térmico electrónico 40A para NC1-32...40 Reg.4/8A

- Propiedad del archivo: CONSTRUNARIO
- Formato: FIEBDC-3/2012
- Programa: Construnario Versión 3.51
- Fecha de los precios: 03/09/2014
- Divisa: EUR

| Código | Ud | Descripción |
|---|---|---|
| NRE8-40-8 | u | Relé térmico electrónico 40A para NC1-32...40 Reg.4/8A |
