# Base para montaje independiente de relés NR2-25

- Propiedad del archivo: CONSTRUNARIO
- Formato: FIEBDC-3/2012
- Programa: Construnario Versión 3.51
- Fecha de los precios: 03/09/2014
- Divisa: EUR

| Código | Ud | Descripción |
|---|---|---|
| BRT-NR2-25 | u | Base para montaje independiente de relés NR2-25 |
