# Guardamotor, mando pulsadores, 3P 25A Reg.0, 1/0, 16A

- Propiedad del archivo: CONSTRUNARIO
- Formato: FIEBDC-3/2012
- Programa: Construnario Versión 3.51
- Fecha de los precios: 03/09/2014
- Divisa: EUR

**NS2-25-0,16** u Guardamotor, mando pulsadores, 3P 25A Reg.0, 1/0, 16A
Guardamotor, mando pulsadores, 3P 25A Reg.0,1/0,16A
