# Guardamotor, mando pulsadores, 3P 25A Reg.1/1, 6A

- Propiedad del archivo: CONSTRUNARIO
- Formato: FIEBDC-3/2012
- Programa: Construnario Versión 3.51
- Fecha de los precios: 03/09/2014
- Divisa: EUR

**NS2-25-1,6** u Guardamotor, mando pulsadores, 3P 25A Reg.1/1, 6A
Guardamotor, mando pulsadores, 3P 25A Reg.1/1,6A
