# Temporizador a la conexión 0, 1...3seg. para NC1/NC2

- Propiedad del archivo: CONSTRUNARIO
- Formato: FIEBDC-3/2012
- Programa: Construnario Versión 3.51
- Fecha de los precios: 03/09/2014
- Divisa: EUR

**F5-T0** u Temporizador a la conexión 0, 1...3seg. para NC1/NC2
Temporizador a la conexión 0,1...3seg. para NC1/NC2
