# Bloqueo mecánico horizontal para NC2-115, 150

- Propiedad del archivo: CONSTRUNARIO
- Formato: FIEBDC-3/2012
- Programa: Construnario Versión 3.51
- Fecha de los precios: 03/09/2014
- Divisa: EUR

**BMH-115** u Bloqueo mecánico horizontal para NC2-115, 150
Bloqueo mecánico horizontal para NC2-115,150
