# Bloqueo mecánico horizontal para NC2-185

- Propiedad del archivo: CONSTRUNARIO
- Formato: FIEBDC-3/2012
- Programa: Construnario Versión 3.51
- Fecha de los precios: 03/09/2014
- Divisa: EUR

| Código | Ud | Descripción |
|---|---|---|
| BMH-185 | u | Bloqueo mecánico horizontal para NC2-185 |
