# Bobina para NC2-185, NC2-225 230Vca

- Propiedad del archivo: CONSTRUNARIO
- Formato: FIEBDC-3/2012
- Programa: Construnario VersiĆ³n 3.51
- Fecha de los precios: 03/09/2014
- Divisa: EUR

| Código | Ud | Descripción |
|---|---|---|
| BNC2_225-230VCA | u | Bobina para NC2-185, NC2-225 230Vca |
