# Inversor tripolar montado 2xNC1-32A 400Vca

- Propiedad del archivo: CONSTRUNARIO
- Formato: FIEBDC-3/2012
- Programa: Construnario VersiĆ³n 3.51
- Fecha de los precios: 03/09/2014
- Divisa: EUR

| Código | Ud | Descripción |
|---|---|---|
| NC1-332NI-400 | u | Inversor tripolar montado 2xNC1-32A 400Vca |
