# Conmutador tetrapolar montado 2xNC1-40A 48Vca

- Propiedad del archivo: CONSTRUNARIO
- Formato: FIEBDC-3/2012
- Programa: Construnario VersiĆ³n 3.51
- Fecha de los precios: 03/09/2014
- Divisa: EUR

| Código | Ud | Descripción |
|---|---|---|
| NC1-440NC-48 | u | Conmutador tetrapolar montado 2xNC1-40A 48Vca |
