# Arrancador estrella-triángulo 7, 5KW/10CV montado 230Vca

- Propiedad del archivo: CONSTRUNARIO
- Formato: FIEBDC-3/2012
- Programa: Construnario Versión 3.51
- Fecha de los precios: 03/09/2014
- Divisa: EUR

**QJX2-7,5_10-230** u Arrancador estrella-triángulo 7, 5KW/10CV montado 230Vca
Arrancador estrella-triángulo 7,5KW/10CV montado 230Vca
