# Arrancador estrella-triángulo 15KW/20CV montado 48Vca

- Propiedad del archivo: CONSTRUNARIO
- Formato: FIEBDC-3/2012
- Programa: Construnario Versión 3.51
- Fecha de los precios: 03/09/2014
- Divisa: EUR

| Código | Ud | Descripción |
|---|---|---|
| QJX2-15_20-48 | u | Arrancador estrella-triángulo 15KW/20CV montado 48Vca |
