# Arrancador estrella-triángulo 18, 5KW/25CV montado 48Vca

- Propiedad del archivo: CONSTRUNARIO
- Formato: FIEBDC-3/2012
- Programa: Construnario Versión 3.51
- Fecha de los precios: 03/09/2014
- Divisa: EUR

**QJX2-18,5_25-48** u Arrancador estrella-triángulo 18, 5KW/25CV montado 48Vca
Arrancador estrella-triángulo 18,5KW/25CV montado 48Vca
