# Batería de condensadores (cuadro completo) - 120kVar - 450Vca

- Propiedad del archivo: CONSTRUNARIO
- Formato: FIEBDC-3/2012
- Programa: Construnario Versión 3.51
- Fecha de los precios: 03/09/2014
- Divisa: EUR

| Código | Ud | Descripción |
|---|---|---|
| BCC-120-45 | u | Batería de condensadores (cuadro completo) - 120kVar - 450Vca |
