# Batería de compensación fija 16kVar

- Propiedad del archivo: CONSTRUNARIO
- Formato: FIEBDC-3/2012
- Programa: Construnario Versión 3.51
- Fecha de los precios: 03/09/2014
- Divisa: EUR

**BFJ-16-45** u Batería de compensación fija 16kVar
La serie BFJ está configurada con la gama de condensadores BZMJ. Cuentan con protección magnetotérmica y armarios de acero de 1,5 milímetros de grosor. Disponen también de resistencia de alta descarga (opcionalmente se pueden instalar contactores CJ19). Consultar precio.
