# Condensador paralelo trifásico 400Vca 15Kvar

- Propiedad del archivo: CONSTRUNARIO
- Formato: FIEBDC-3/2012
- Programa: Construnario Versión 3.51
- Fecha de los precios: 03/09/2014
- Divisa: EUR

| Código | Ud | Descripción |
|---|---|---|
| BZMJ-0,4-15-3 | u | Condensador paralelo trifásico 400Vca 15Kvar |
