# Fusible cilíndrico curva aM 8, 5x31, 5 mm 16A

- Propiedad del archivo: CONSTRUNARIO
- Formato: FIEBDC-3/2012
- Programa: Construnario Versión 3.51
- Fecha de los precios: 09/09/2014
- Divisa: EUR

**RT29-16_aM_16** u Fusible cilíndrico curva aM 8, 5x31, 5 mm 16A
Fusible cilíndrico curva aM 8,5x31,5 mm 16A
