# Fusible cilíndrico curva aM 14x51 mm 20A

- Propiedad del archivo: CONSTRUNARIO
- Formato: FIEBDC-3/2012
- Programa: Construnario Versión 3.51
- Fecha de los precios: 09/09/2014
- Divisa: EUR

| Código | Ud | Descripción |
|---|---|---|
| RT28-63_aM_20 | u | Fusible cilíndrico curva aM 14x51 mm 20A |
