# Base portafusibles cilíndricos 1P 32A - para RT29-16 y RT28-32

- Propiedad del archivo: CONSTRUNARIO
- Formato: FIEBDC-3/2012
- Programa: Construnario Versión 3.51
- Fecha de los precios: 09/09/2014
- Divisa: EUR

| Código | Ud | Descripción |
|---|---|---|
| WS18-1_32 | u | Base portafusibles cilíndricos 1P 32A - para RT29-16 y RT28-32 |
