# Base portafusibles unipolar tipo NH Tamaño 0

- Propiedad del archivo: CONSTRUNARIO
- Formato: FIEBDC-3/2012
- Programa: Construnario Versión 3.51
- Fecha de los precios: 09/09/2014
- Divisa: EUR

| Código | Ud | Descripción |
|---|---|---|
| BRT36_0 | u | Base portafusibles unipolar tipo NH Tamaño 0 |
