# YBLXW-5/11G1 Microrruptor - con actuador con palanca de rodillo

- Propiedad del archivo: CONSTRUNARIO
- Formato: FIEBDC-3/2012
- Programa: Construnario VersiĆ³n 3.51
- Fecha de los precios: 09/09/2014
- Divisa: EUR

**YBLXW-5_11G1** u YBLXW-5/11G1 Microrruptor - con actuador con palanca de rodillo
Microrruptor - con actuador con palanca de rodillo.
