# YBLXW-5/11G2277 Microrruptor con actuador con palanca larga con roldana, acción en un solo sentido

- Propiedad del archivo: CONSTRUNARIO
- Formato: FIEBDC-3/2012
- Programa: Construnario Versión 3.51
- Fecha de los precios: 09/09/2014
- Divisa: EUR

**YBLXW-5_11G2277** u YBLXW-5/11G2277 Microrruptor con actuador con palanca larga con roldana, acción en un solo sentido
Microrruptor con actuador con palanca larga con roldana, acción en un solo sentido.
