# YBLXW-5/11G3/L Microrruptor con actuador con palanca larga con roldana

- Propiedad del archivo: CONSTRUNARIO
- Formato: FIEBDC-3/2012
- Programa: Construnario VersiĆ³n 3.51
- Fecha de los precios: 09/09/2014
- Divisa: EUR

**YBLXW-5_11G3_L** u YBLXW-5/11G3/L Microrruptor con actuador con palanca larga con roldana
Microrruptor con actuador con palanca larga con roldana.
