# YBLXW-5/11Q1/L Microrruptor con actuador con roldana y terminales a tornillo

- Propiedad del archivo: CONSTRUNARIO
- Formato: FIEBDC-3/2012
- Programa: Construnario VersiĆ³n 3.51
- Fecha de los precios: 09/09/2014
- Divisa: EUR

**YBLXW-5_11Q1_L** u YBLXW-5/11Q1/L Microrruptor con actuador con roldana y terminales a tornillo
Microrruptor con actuador con roldana y terminales a tornillo.
