# YBLX-CK/P145 Final de carrera - brazo articulado ajustable con rueda

- Propiedad del archivo: CONSTRUNARIO
- Formato: FIEBDC-3/2012
- Programa: Construnario VersiĆ³n 3.51
- Fecha de los precios: 09/09/2014
- Divisa: EUR

**YBLX-CK_P145** u YBLX-CK/P145 Final de carrera - brazo articulado ajustable con rueda
Final de carrera - brazo articulado ajustable con rueda.
