# YBLX-CK/P155 Final de carrera cuerpo plástico - varilla metálica ajustable

- Propiedad del archivo: CONSTRUNARIO
- Formato: FIEBDC-3/2012
- Programa: Construnario Versión 3.51
- Fecha de los precios: 09/09/2014
- Divisa: EUR

**YBLX-CK_P155** u YBLX-CK/P155 Final de carrera cuerpo plástico - varilla metálica ajustable
Final de carrera cuerpo plástico - varilla metálica ajustable.
