# YBLX-CK/J10541 Final de carrera con cabeza de rueda ajustable

- Propiedad del archivo: CONSTRUNARIO
- Formato: FIEBDC-3/2012
- Programa: Construnario VersiĆ³n 3.51
- Fecha de los precios: 09/09/2014
- Divisa: EUR

**YBLX-CK_J10541** u YBLX-CK/J10541 Final de carrera con cabeza de rueda ajustable
Final de carrera con cabeza de rueda ajustable.
