# YBLXW-6/11CG Microrruptor de plástico, con palanca larga, compacto

- Propiedad del archivo: CONSTRUNARIO
- Formato: FIEBDC-3/2012
- Programa: Construnario Versión 3.51
- Fecha de los precios: 09/09/2014
- Divisa: EUR

**YBLXW-6_11CG** u YBLXW-6/11CG Microrruptor de plástico, con palanca larga, compacto
Microrruptor de plástico, con palanca larga, compacto.
