# YBLX-ME/8107 Final de carrera con cabeza de varilla metálica ajustable

- Propiedad del archivo: CONSTRUNARIO
- Formato: FIEBDC-3/2012
- Programa: Construnario Versión 3.51
- Fecha de los precios: 09/09/2014
- Divisa: EUR

**YBLX-ME_8107** u YBLX-ME/8107 Final de carrera con cabeza de varilla metálica ajustable
Final de carrera con cabeza de varilla metálica ajustable.
