# YBLX-ME/8169 Final de carrera con cabeza de varilla flexible metálica

- Propiedad del archivo: CONSTRUNARIO
- Formato: FIEBDC-3/2012
- Programa: Construnario Versión 3.51
- Fecha de los precios: 09/09/2014
- Divisa: EUR

**YBLX-ME_8169** u YBLX-ME/8169 Final de carrera con cabeza de varilla flexible metálica
Final de carrera con cabeza de varilla flexible metálica.
